# Turmstr. 62, Berlin_ 2025
Angebotsaufforderung (GAEB DA XML 3.2, DA83)
Projekt: 0397
Währung: EUR
Erstellt mit: GXML Toolbox V3.3 R20230829, iTWO_64 V24.0.454, 24.03.2025

## 342 Treppenhausanstrich komplett
Datum: 24.03.2025

*Hinweis: BAUVORHABEN*
BAUVORHABEN:Turmstr. 62
  10551  Berlin
  Aufgang rechts

GEWERK:  Malerarbeiten
Angaben zum Bauwerk
Mehrfamilienhaus, Baujahr

Ausführungsort:
Treppenhäuser

Vor Angebotsabgabe ist eine
Ortsbesichtigung mit der auf Seite 1 unserer Anfrage
benannten Bauleitung möglich.

Ausführungszeitraum:
23.06.2025  bis 05.09.2025

*Hinweis: A) ALLGEMEINE VORBEMERKUNGEN FÜR LEISTUNGSVERZEICHNISSE*
A) ALLGEMEINE VORBEMERKUNGEN FÜR LEISTUNGSVERZEICHNISSE (MLV)

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio Immobilien GmbH um einen verbesserten Kundendienst herauszustellen.

2) Die Mieter betroffener Häuser sind rechtzeitig vor Durchführung der Reparaturarbeiten zu verständigen, ggf. durch Aushang im Treppenhaus oder auch individuelle Terminvereinbarung mit dem einzelnen Mieter.

3) Bei Arbeiten in Wohnungen/ Kellern sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen/ Kellern)

6) das, ggf. tägliche, Säubern der Arbeitsstelle / Treppenhäusern

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

*Hinweis: B) ALLGEMEINE TECHNISCHE VORBEMERKUNGEN*
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften  z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

*Hinweis: C) TECHNISCHE VORBEMERKUNGEN*
C) TECHNISCHE VORBEMERKUNGEN
======================================================

Für Angebot und Ausführung sind besonders zu beachten:

DIN 18299  Allgemeine Regelungen für Bauarbeiten jeder Art

DIN  4420  Arbeits- und Schutzgerüste

DIN 18350  Putz- und Stuckarbeiten

DIN 18363  Maler- und Lackierarbeiten

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich
Arbeits-, Gesundheits- und Umweltschutz zu beachten. Dies gilt
insbesondere für die geltenden Unfall-Verhütungsvorschriften (UVV),
Arbeitsstätten-Verordnung (ArbStättV) und das Abfall- und
Kreislaufwirtschaftsgesetz (AbfG/KrWG).

-Der AN hat den Nachweis auf Verlangen zu erbringen, dass er für die bei
der Baumassnahme beteiligten Mitarbeiter das Arbeitsschutzgesetz
(ArbSchG) umgesetzt hat.

-Der AN hat den Nachweis auf Verlangen zu erbringen, dass er die bei der
Baumassnahme beteiligten Mitarbeiter gemäss §7 der BGV A1 UVV
"Allgemeine Vorschriften" unterwiesen hat.

-Der AN hat den Nachweis auf Verlangen zu erbringen, dass er nur
zugelassene und geprüfte Maschinen und Einrichtungen während der
Baumassnahme einsetzt.

-Bei Notwendigkeit eines vom Sicherheits- und
Gesundheitsschutzkoordinator (SiGeKo) zu erstellenden Sicherheits- und
Gesundheitsschutzplans (SiGePlan) hat der AN diesen unbedingt  zu
berücksichtigen. Notwendige Änderungen des SiGePlans sind mit dem SiGeKo
abzustimmen.

-Die Aufnahme der Tätigkeit ist dem SiGeKo mindestens eine Woche vor
Tätigkeitsaufnahme schriftlich anzuzeigen.

Nebenleistungen und Vereinbarungen bei Putz-, Maler- und Lackierarbeiten

Folgende Leistungen sind neben den Nebenleistungen in die Einheitspreise
einzukalkulieren, wenn in der Leistungsbeschreibung keine eigene
Position dafür vorgesehen ist:

a)  Augenscheinliche Überprüfung aller im Untergrund eingesetzten
Geländer-, Gitterstützen und sonstige Verankerungen auf fachgerechte
Überarbeitbarkeit.

b)  Säuberung des Untergrundes von Staub und Verschmutzung sowie von
lose sitzenden Putz- und Betonteilen durch Trocken - Reinigung.

c)  Das farbige Absetzen eines Bauteils sowie das Absetzen und
Beschneiden von Fenster- und Türfaschen, Bändern, Gesimsen, Nuten und
Sockelflächen

d)  Notwendige Maßnahmen zum Schutz von Fußböden, Geländern,
Stahlzargen, Fenstern, Türen, Beschlägen und sonstigen Bauteilen vor
Verunreinigungen und Beschädigungen durch die Putzarbeiten.

e)  Die Kosten für Aufenthalts- und Lagerräume.

f)  Das Herstellen von bis zu 0,50 m² grossen mobilen Musterflächen
nach Vorauswahl  vorliegender Farbvorschläge.

Besondere Hinweise

Bei dieser Ausschreibung wird zur Bedingung gemacht, dass keine
Baustoffe verwendet werden, die

a)  voll- oder teilhalogenierte Fluorchlorkohlenwasserstoffe (FCKW,
HFCKW) enthalten oder unter Verwendung dieser Stoffe hergestellt wurden

b)  UF  Montageschäume (Harnstoff-Formaldehyd-Schaumkunststoff) und
Baustoffe deren  Ausgleichskonzentration für Formaldehyd 0,05 ppm
(parts per million; 1,0 mg/kg) im  Prüfraum überschreitet. (Das
Prüfverfahren richtet sich nach der Richtlinie des Ausschusses für
Einheitliche Technische Baubestimmungen (ETB) zur Begrenzung der
Formaldehydemission in die Raumluft bei Verwendung von
Harnstoff-Formaldehydharz Ortschaum)

c)  Lösemittelhaltige Farben und Lacke sind zu vermeiden. Für eine
Verwendung im Einzelfall ist die Zustimmung vom Auftraggeber einzuholen.

Produkt- und Systemvorgaben

Vor Angebotsabgabe sind die Oberflächen der Fassadenflächen auf die
ausgeschriebene Ausführungsart des Anstrichsystems hin zu prüfen.

Folgende Fabrikate können verwendet werden:

  Brillux
  Caparaol
  Herbol
  Sto
  oder gleichwertig

Das angebotene Fabrikat ist vor Angebotsabgabe zu benennen.

Die Farbtöne sind in Absprache mit der Bauleitung festzulegen. Für
farbige Anstrichsysteme, einschl. deren Putze gelten folgende
Farbtonstufen:

hell getönt  entspricht Hellbezugswerten  51 -100

mittel getönt  entspricht Hellbezugswerten  26 - 50

satt getönt  entspricht Hellbezugswerten  25 - 11

Voll- oder  entspricht Hellbezugswerten  0 - 10
Sonderton

Hellgetönte Beschichtungen werden nicht gesondert vergütet und sind in
den Einheitspreis für weisse Anstriche einzukalkulieren. Die weiteren
Abstufungen werden gesondert vergütet und sind bei Bedarf gesondert im
LV aufgeführt.

Die o. a. Abstufung gilt nicht für Lacke und Lasuren. Sind Lack- und
Lasurarbeiten von Holz- und Stahlbauteilen im LV enthalten, sind
sämtliche Farbtonstufen in den Einheitspreis einzukalkulieren. Sie
werden nicht gesondert vergütet.

Untergrundprüfung

Die Überprüfung des vorhandenen Untergrundes auf Mängel oder nicht
ausreichenden Vorleistungen hat der AN unbedingt durchzuführen. Gemäss
VOB Teil B, DIN 1961 § 4 Nr. 3 sowie VOB Teil C ist der AN verpflichtet
vor Beginn der Arbeiten die örtl. Bauleitung schriftlich auf Mängel
hinzuweisen. Der AN haftet für alle später auftretenden Schäden in
vollem Umfang, wenn die Mängelmeldung nicht rechtzeitig schriftlich
erfolgt ist.

### Bereich 1 Treppenhausanstrich Turmstr. 62 rechts

#### Abschnitt 1.1 Anstrich Wände und Decken

**1.1.10 Verunreinigungen, Nikotin-, Ruß-, Fettflecken**
Verunreinigungen, Nikotin-, Ruß-, Fettflecken,
abwaschen, Verunreinigungen wie
Nikotinverschmutzungen, Ruß-, Fettflecken vollflächig
durch geeignete Maßnahmen, fachgerecht
abwaschen, einschl. aller erf. Nebenarbeiten und
Schutzmaßnahmen. Verfahren: mechanisch (z. B.
abwaschen)
Menge: 550,000 m²

**1.1.20 Musterflächen**
*** Pauschalposition
Anfertigen von 3 Musterflächen in Abstimmung mit der Bauleitung.
Menge: 1,000 psch

**1.1.30 Putzschäden ausbessern**
Nicht tragfähigen Putz incl. der Dispersionsplastik abschlagen und entsorgen
Putzgrund säubern, vornässen und soweit
erforderlich mit Sprizbewurf versehen.
Fehlstellen fachgerecht mit einem in der Festigkeit und
und Struktur dem vorhandenen  Putz entsprechenden Putzmörtel beiarbeiten.
Putzdicke im Mittel: ca. 20 mm
Menge: 0,000

**1.1.40 Wandschlitze bis zu einer Breite von 6 cm**
Wandschlitze bis zu einer Breite von 6  cm
nach Verlegung der E-Leitungen
sauber schließen und an den vorhandenen
Wandputz übergangslos angleichen.
Menge: 50,000 m

**1.1.50 Glasvlies**
Glasvlies,
an der obersten Geschoßdecke kleben.
Menge: 30,000 m²

**1.1.60 Deckenflächen Unebenheiten beispachteln**
Deckenflächen Unebenheiten beispachteln,
beispachteln von Unebenheiten, Ausbruchstellen,
Lunkern und Rissen mit verarbeitungsfertiger, gut
füllender Leichtspachtelmasse.
Menge: 200,000 m²

**1.1.70 Deckenflächen Grundbeschichtung**
Deckenflächen Grundbeschichtung
Grundbeschichtung auf Dispersionsbasis,
wasserverdünnbar, haftvermittelnd, Grundierung.
Menge: 200,000 m²

**1.1.80 Deckenflächen, Zwischenbeschichtung**
Deckenflächen,
Zwischenbeschichtung und Schlussbeschichtung mit
Dispersionsfarbe, wasserverdünnbar, lösemittelfrei,
diffusionsfähig, stumpfmatt.

Farbton: Weiß
Menge: 200,000 m²

**1.1.90 Isolieranstrich**
Isolieranstrich,
gegen Wasserflecken und Ausfärbungen.
Menge: 30,000 m²

**1.1.100 Wandflächen, beispachteln**
Wandflächen
beispachteln von Unebenheiten, Ausbruchstellen,
Lunkern und Rissen mit verarbeitungsfertiger, gut
füllender Leichtspachtelmasse.
Menge: 550,000 m²

**1.1.110 Wandflächen, Grundbeschichtung**
Wandflächen,
Grundbeschichtung auf Dispersionsbasis,
wasserverdünnbar, haftvermittelnd,Grundierung.
Menge: 550,000 m²

**1.1.120 Wandflächen, Zwischenbeschichtung**
Wandflächen,
Zwischenbeschichtung und Schlussbeschichtung
mit Dispersionsfarbe, Leicht getönt nach Angabe.
Menge: 550,000 m²

**1.1.130 Zulage Anstrich Paneel Latex SG**
Wandflächen (Paneel), mit Latexfarbe seidenglänzend deckend streichen.
Höhe ca. 1,20 m
Menge: 130,000 m²

**1.1.140 Acryl**
Menge: 300,000 m

**1.1.150 Zulage zu Pos. 2.09**
Zulage zu Pos. 2.09
Grundbeschichtung (Paneel)
auf Dispersionsbasis, wasserverdünnbar,
haftvermittelnd, gefüllt, pigmentierter, Haftgrund.
Menge: 200,000 m²

**1.1.160 Zulage zu Pos. 2,10**
Zulage zu Pos. 2,10
Wandflächen (Paneel),
mit Latexfarbe seidenglänzend deckend streichen,
dunkel getönt nach Angabe.
Menge: 200,000 m²

**1.1.170 Treppenwangen**
Treppenwangen,
reinigen und mit Latexfarbe streichen.
Menge: 70,000 m

**1.1.180 Fugen zwischen zwei Bauteilen**
Fugen zwischen zwei Bauteilen,
mit Acryl- Fugenmasse versiegeln.
Menge: 500,000 m

#### Abschnitt 1.2 Anstrich Holzwerk

**1.2.10 Profilierte Türen und Bekleidungen**
Profilierte Türen und Bekleidungen,
vorhandene Altanstriche reinigen, lose Anstrichteile
entfernen, gründlich schleifen, rohe Holzteile
imprägnieren, kleine Löcher und Fehlstellen mit
Lackspachtel ausspachteln und mit Alkydharzlack,
Farbtöne nach Vorgabe Auftraggeber, vorstreichen und
deckend lackieren.
Menge: 150,000 m²

**1.2.20 Zulage Anstrich WE Türrahmen**
reinigen, anschleifen, vorstreichen und lackieren
Menge: 80,000 m

**1.2.30 Anstrich WE Türschwelle**
reinigen, anschleifen, vorstreichen und lackieren
Menge: 14,000 m

**1.2.40 Fenster- und Fensterbänke**
Fenster- und Fensterbänke,
vorhandene Altanstriche reinigen, lose Anstrichteile
entfernen, gründlich schleifen, rohe Holzteile
imprägnieren, kleine Löcher und Fehlstellen mit
Lackspachtel ausspachteln und mit Alkydharzlack,
Farbton Weiß, vorstreichen und
deckend lackieren.
Menge: 30,000 m²

**1.2.50 Holztreppengeländer**
Holztreppengeländer,
bestehen aus ,Ober und Untergurt
sowie gedrechselten Traillen wie folgt
bearbeiten: schleifen bis zum tragfähigen
Untergrund, kleine Löcher und Unebenheiten
spachteln. Vor und Schlusslacken mit Alkydharzlack,
Menge: 70,000 m

**1.2.60 Holzhandlauf**
Holzhandlauf,
reinigen, anschleifen, vorstreichen und lackieren.
Menge: 75,000 m

**1.2.70 Podeste/Treppenkopf**
Podeste/Treppenkopf,
reinigen, anschleifen, vorstreichen und lackieren.
Menge: 20,000 m²

**1.2.80 Holzfußleisten**
Holzfußleisten,
reinigen anschleifen, vorstreichen und lackieren.
Menge: 200,000 m

**1.2.90 Stufen, Treppenkopf**
Stufen, Treppenkopf
reinigen, anschleifen, vorstreichen und lackieren.
Menge: 40,000 Stck

**1.2.100 Tritt- und Setzstufen**
Tritt- und Setzstufen mit profilierter Vorder- und
Seitenkante (mit Belag auf der Trittfläche), reinigen
anschleifen, vorstreichen und lackieren.
Menge: 200,000 Stck

#### Abschnitt 1.3 Bodenarbeiten

**1.3.10 Holzfußboden**
Holzfußboden,
verlegefertig vorbereiten Untergrund von
Holzfußboden
auf Verlegereife prüfen ,alten PVC bzw. Anstrich,
Anstrichreste und Pflegeschichten abschleifen oder
schadhaften Belag jeglicher Art aufnehmen, gründlich
absaugen und reinigen. Knarrende Dielen der
Holzfußbodenflächen zusätzlich verschrauben und
1mal maschinell abschleifen.
Menge: 100,000 m²

**1.3.20 Holztreppenstufen verlegefertig vorbereiten**
Holztreppenstufen verlegefertig vorbereiten,
Untergrund von Holztreppenstufen auf Verlegereife
prüfen, Alten PVC inkl. Trittkante bzw. Anstrich,
Anstrichreste und Pflegeschichten abschleifen oder
schadhaften Belag jeglicher Art aufnehmen, gründlich
absaugen und reinigen, Knarrende Dielen der
Holzfußbodenflächen zusätzlich verschrauben und 1
mal maschinell abschleifen.
Menge: 200,000 Stck

**1.3.30 Dispersionsgrundierung**
Dispersionsgrundierung Podeste und Stufen,
Verlegereifen Untergrund nach DIN 18365 mit
Dispersionsgrundierung streichen.
Menge: 150,000 m²

**1.3.40 Faserverstärkte Spachtelung**
Faserverstärkte Spachtelung,
zum Ausgleichen, Spachteln und Nivellieren von
Holzdielenböden, Holzpreßspanplatten (V100) und
Trockenausbauelementen: Spachtelung mit
zementärer Holzbodenausgleichmasse, elastisch und
faserverstärkt.
Menge: 100,000 m²

**1.3.50 Faserverstärkte Spachtelung Stufen**
Faserverstärkte Spachtelung Stufen (ca. 1,00m Breit),
zum Ausgleichen, Spachteln und Nivellieren von
Holzdielenböden, Holzpreßspanplatten (V100) und
Trockenausbauelementen: Spachtelung mit
zementärer Holzbodenausgleichsmasse, elastisch
und faserverstärkt.
Menge: 200,000 Stck

**1.3.60 Zusätzliche Spachtelung als Zulage**
Zusätzliche Spachtelung als Zulage,
nur auf Anweisung der örtlichen Bauleitung zusätzliche
Spachtelung als Zulage.
Menge: 100,000 m²

#### Abschnitt 1.4 Bodenbelagsarbeitennach DIN 18365

**1.4.10 Linolium- Bodenbelag in Bahnen (Podest)**
Linolium- Bodenbelag in Bahnen (Podest),
einschichtig, durchgehend marmoriert,
richtungsorientiert, ohne Träger, Oberfläche PU-
vergütet Dicke: 2,5 mm, liefern, passend zuschneiden
und auf ganzflächig gespachtelten Untergrund
vollflächig mit einem lösungsmittelfreien
Dispersionskleber nach Herstellervorschrift
verkleben.

Farbe nach Wahl des AG.
Menge: 100,000 m²

**1.4.20 Linolium-Bodenbelag in Bahnen**
Linolium-Bodenbelag in Bahnen (Stufen ca. 1,00m Breit),
einschichtig, durchgehend marmoriert,
richtungsorientiert, ohne Träger, Oberfläche PU-
vergütet, Dicke: 2,5 mm, liefern, passend zuschneiden
und auf ganzflächig gespachtelten Untergrund
vollflächig mit einem lösungsmittelfreien
Dispersionskleber nach Herstellervorschrift
verkleben.
Farbe nach Wahl des AG.
Menge: 200,000 Stck

**1.4.30 Fugen fräsen und verschweißen**
Fugen fräsen und verschweißen,
Verschweißen und Fräsen der Fugen von PVC- Platten
oder -Bahnen, ohne Träger, mit belagkonformer
Schweißschnur, Durchmesser: 4 mm, Farbton nach
Wahl des AG, dem Bodenbelag angepasst.
Menge: 100,000 m²

**1.4.40 Dauerelastische Fugen herstellen**
Dauerelastische Fugen herstellen,
als Anschluss an Beläge aus Stein, Türen u. a.
herstellen.
Menge: 200,000 m

**1.4.50 Holzviertelstäbe 14x14 mm stark**
Holzviertelstäbe 14x14 mm stark, lackiert,
liefern und mit Gehrung schneiden und anbringen,
Farbe nach Wahl des AG.
Menge: 170,000 m

**1.4.60 Silikon**
Menge: 50,000 m

**1.4.70 Alu-Treppenkantenprofil erneuern**
Alu-Treppenkantenprofil erneuern 1,20m,
altes, schadhaftes Treppenkantenprofil entfernen und
neues Treppenkantenprofil liefern und fachgerecht
anbringen, einschl. der erforderlichen Vor- und
Nebenleistungen, die Stufenkante ist vorher mit einem
verzinktem Reparaturwinkel zu begradigen. Farbe
nach Wahl des AG, den Schutt zur Kippe fahren
einschl. Kippgebühren und Entsorgungskosten.
Menge: 200,000 Stck

#### Abschnitt 1.5 Stundenlohnarbeiten Facharbeiter

**1.5.10 zus. Stundenlohnarbeiten**
für unvorhersahbare Leistungen
Menge: 10,000 Std

#### Abschnitt 1.6 Baustelleneinrichtung

**1.6.10 Baustelleneinrichtung**
*** Pauschalposition
Baustelleneinrichtung,
liefern und vorhalten aller zur Ausführung der Arbeiten
benötigten Geräte und Werkzeuge.

Hinweis: Zugang zu Strom, Wasser und abschließbare Lage
r möglichkeiten werden vom AG gestellt!Hinweis: Zugang
zu Strom, Wasser und abschließbare Lager möglichkeiten
werden vom AG gestellt!
Menge: 1,000 psch

**1.6.20 Miet - WC**
*** Pauschalposition
Miet - WC
Liefern und vorhalten eines Miet-WC.
Grundeinsatzzeit:
4 Wochen, Folgemiete je Woche 5%
Menge: 1,000 psch

**1.6.30 Treppenhauskopf**
Treppenhauskopf fachgerecht mit einer Leiterrüstung
einrüsten,für die Dauer der Arbeiten vorhalten und
nach Beendigung der Arbeiten abbauen und abfahren.
Menge: 2,000 Stck

### Bereich 2 Treppenhausanstrich Turmstr. 62 links

#### Abschnitt 2.1 Baustelleneinrichtung

**2.1.10 Baustelleneinrichtung**
*** Pauschalposition
Baustelleneinrichtung,
liefern und vorhalten aller zur Ausführung der Arbeiten
benötigten Geräte und Werkzeuge.

Hinweis: Zugang zu Strom, Wasser und abschließbare Lage
r möglichkeiten werden vom AG gestellt!Hinweis: Zugang
zu Strom, Wasser und abschließbare Lager möglichkeiten
werden vom AG gestellt!
Menge: 1,000 psch

**2.1.20 Miet - WC**
*** Pauschalposition
Miet - WC
Liefern und vorhalten eines Miet-WC.
Grundeinsatzzeit:
4 Wochen, Folgemiete je Woche 5%
Menge: 1,000 psch

**2.1.30 Treppenhauskopf**
Treppenhauskopf fachgerecht mit einer Leiterrüstung
einrüsten,für die Dauer der Arbeiten vorhalten und
nach Beendigung der Arbeiten abbauen und abfahren.
Menge: 3,000 Stck

**2.1.40 Muster erstelllen**
Farbmuster für Wand / Türen und Decken erstellen.
3-4 Farbkonzepte vort Ort in Abstimmung mit AG herstellen.
Farbvorlage für den Bodenbelag nach Wahl des AG vorbereiten.
Das Farbkonzept gilt für alle 4 Treppenhäuser.
Menge: 1,000 Stk

#### Abschnitt 2.2 Anstrich Wände und Decken

**2.2.10 Verunreinigungen, Nikotin-, Ruß-, Fettflecken**
Verunreinigungen, Nikotin-, Ruß-, Fettflecken,
abwaschen, Verunreinigungen wie
Nikotinverschmutzungen, Ruß-, Fettflecken vollflächig
durch geeignete Maßnahmen, fachgerecht
abwaschen, einschl. aller erf. Nebenarbeiten und
Schutzmaßnahmen. Verfahren: mechanisch (z. B.
abwaschen)
Menge: 600,000 m²

**2.2.20 Glasvlies**
Glasvlies,
an der obersten Geschoßdecke kleben.
Menge: 40,000 m²

**2.2.30 Deckenflächen Unebenheiten beispachteln**
Deckenflächen Unebenheiten beispachteln,
beispachteln von Unebenheiten, Ausbruchstellen,
Lunkern und Rissen mit verarbeitungsfertiger, gut
füllender Leichtspachtelmasse.
Menge: 300,000 m²

**2.2.40 Putzschäden ausbessern**
Nicht tragfähigen Putz incl. der Dispersionsplastik abschlagen und entsorgen
Putzgrund säubern, vornässen und soweit
erforderlich mit Sprizbewurf versehen.
Fehlstellen fachgerecht mit einem in der Festigkeit und
und Struktur dem vorhandenen  Putz entsprechenden Putzmörtel beiarbeiten.
Putzdicke im Mittel: ca. 20 mm
Menge: 80,000 m²

**2.2.50 Deckenflächen Grundbeschichtung**
Deckenflächen Grundbeschichtung
Grundbeschichtung auf Dispersionsbasis,
wasserverdünnbar, haftvermittelnd, Grundierung.
Menge: 300,000 m²

**2.2.60 Deckenflächen, Zwischenbeschichtung**
Deckenflächen,
Zwischenbeschichtung und Schlussbeschichtung mit
Dispersionsfarbe, wasserverdünnbar, lösemittelfrei,
diffusionsfähig, stumpfmatt.

Farbton: Weiß
Menge: 300,000 m²

**2.2.70 Isolieranstrich**
Isolieranstrich,
gegen Wasserflecken und Ausfärbungen.
Menge: 40,000 m²

**2.2.80 Wandflächen, beispachteln**
Wandflächen
beispachteln von Unebenheiten, Ausbruchstellen,
Lunkern und Rissen mit verarbeitungsfertiger, gut
füllender Leichtspachtelmasse.
Menge: 600,000 m²

**2.2.90 Vollspachtelung von Teilflächen**
Vollspachtelung von Teilflächen bis zu 1 m²
Menge: 40,000 m²

**2.2.100 Wandschlitze bis zu einer Breite von 6 cm**
Wandschlitze bis zu einer Breite von 6  cm
nach Verlegung der E-Leitungen
sauber schließen und an den vorhandenen
Wandputz übergangslos angleichen.
Menge: 80,000 m

**2.2.110 Wandflächen, Grundbeschichtung**
Wandflächen,
Grundbeschichtung auf Dispersionsbasis,
wasserverdünnbar, haftvermittelnd,Grundierung.
Menge: 600,000 m²

**2.2.120 Wandflächen, Zwischenbeschichtung**
Wandflächen,
Zwischenbeschichtung und Schlussbeschichtung
mit Dispersionsfarbe, Leicht getönt nach Angabe.
Menge: 600,000 m²

**2.2.130 Zulage zu Pos. 2.09**
Zulage zu Pos. 2.09
Grundbeschichtung (Paneel)
auf Dispersionsbasis, wasserverdünnbar,
haftvermittelnd, gefüllt, pigmentierter, Haftgrund.
Menge: 300,000 m²

**2.2.140 Zulage zu Pos. 2,10**
Zulage zu Pos. 2,10
Wandflächen (Paneel),
mit Latexfarbe seidenglänzend deckend streichen,
dunkel getönt nach Angabe.
Menge: 300,000 m²

**2.2.150 Treppenwangen**
Treppenwangen,
reinigen und mit Latexfarbe streichen.
Menge: 100,000 m

**2.2.160 Fugen zwischen zwei Bauteilen**
Fugen zwischen zwei Bauteilen,
mit Acryl- Fugenmasse versiegeln.
Menge: 750,000 m

#### Abschnitt 2.3 Anstrich Holzwerk

**2.3.10 Profilierte Türen und Bekleidungen**
Profilierte Türen und Bekleidungen,
vorhandene Altanstriche reinigen, lose Anstrichteile
entfernen, gründlich schleifen, rohe Holzteile
imprägnieren, kleine Löcher und Fehlstellen mit
Lackspachtel ausspachteln und mit Alkydharzlack,
Farbtöne nach Vorgabe Auftraggeber, vorstreichen und
deckend lackieren.
Menge: 200,000 m²

**2.3.20 Anstrich Stahltüren**
Menge: 15,000 m²

**2.3.30 Anstrich Hauseingangstür**
vorhandenen  Altanstrich reinigen, lose Anstrichsteile entfernen, gründlich schleifen, rohe Holzteile imrägnieren, kleine Löcher und Fehlstellen mit Lackspachtel ausspachteln und mit Alkydharzlack, Farbtöne nach Vorgaben des AG, vorstreichen und deckend lackieren
Menge: 12,000 m²

**2.3.40 Anstrich Sockelleisten**
reinigen, anschleifen, vorstreichen und lackieren
Menge: 60,000 m

**2.3.50 Anstrich Viertelstäbe**
Menge: 60,000 m

**2.3.60 Anstrich Zierleiste**
reinigen, anschleifen, vorstreichen und lackieren
Menge: 100,000 m

**2.3.70 Zulage Anstrich WE Türrahmen**
reinigen, anschleifen, vorstreichen und lackieren
Menge: 95,000 m

**2.3.80 Anstrich WE Türschwelle**
reinigen, anschleifen, vorstreichen und lackieren
Menge: 14,000 m

**2.3.90 Holztreppengeländer**
Holztreppengeländer,
bestehen aus ,Ober und Untergurt
sowie gedrechselten Traillen wie folgt
bearbeiten: schleifen bis zum tragfähigen
Untergrund, kleine Löcher und Unebenheiten
spachteln. Vor und Schlusslacken mit Alkydharzlack,
Menge: 100,000 m

**2.3.100 Hozhandlauf**
Holzhandlauf,
reinigen, anschleifen, vorstreichen und lackieren.
Menge: 110,000 m

**2.3.110 Podeste/Treppenkopf**
Podeste/Treppenkopf,
reinigen, anschleifen, vorstreichen und lackieren.
Menge: 30,000 m²

**2.3.120 Holzfußleisten**
Holzfußleisten,
reinigen anschleifen, vorstreichen und lackieren.
Menge: 300,000 m

**2.3.130 Stufen, Treppenkopf**
Stufen, Treppenkopf
reinigen, anschleifen, vorstreichen und lackieren.
Menge: 60,000 Stck

**2.3.140 Tritt- und Setzstufen**
Tritt- und Setzstufen mit profilierter Vorder- und
Seitenkante (mit Belag auf der Trittfläche), reinigen
anschleifen, vorstreichen und lackieren.
Menge: 300,000 Stck

#### Abschnitt 2.4 Bodenarbeiten

**2.4.10 Holzfußboden**
Holzfußboden,
verlegefertig vorbereiten Untergrund von
Holzfußboden
auf Verlegereife prüfen ,alten PVC bzw. Anstrich,
Anstrichreste und Pflegeschichten abschleifen oder
schadhaften Belag jeglicher Art aufnehmen, gründlich
absaugen und reinigen. Knarrende Dielen der
Holzfußbodenflächen zusätzlich verschrauben und
1mal maschinell abschleifen.
Menge: 150,000 m²

**2.4.20 Holztreppenstufen verlegefertig vorbereiten**
Holztreppenstufen verlegefertig vorbereiten,
Untergrund von Holztreppenstufen auf Verlegereife
prüfen, Alten PVC inkl. Trittkante bzw. Anstrich,
Anstrichreste und Pflegeschichten abschleifen oder
schadhaften Belag jeglicher Art aufnehmen, gründlich
absaugen und reinigen, Knarrende Dielen der
Holzfußbodenflächen zusätzlich verschrauben und 1
mal maschinell abschleifen.
Menge: 300,000 Stck

**2.4.30 Dispersionsgrundierung Podeste und Stufen**
Dispersionsgrundierung Podeste und Stufen,
Verlegereifen Untergrund nach DIN 18365 mit
Dispersionsgrundierung streichen.
Menge: 200,000 m²

**2.4.40 Faserverstärkte Spachtelung**
Faserverstärkte Spachtelung,
zum Ausgleichen, Spachteln und Nivellieren von
Holzdielenböden, Holzpreßspanplatten (V100) und
Trockenausbauelementen: Spachtelung mit
zementärer Holzbodenausgleichmasse, elastisch und
faserverstärkt.
Menge: 150,000 m²

**2.4.50 Faserverstärkte Spachtelung Stufen**
Faserverstärkte Spachtelung Stufen (ca. 1,00m Breit),
zum Ausgleichen, Spachteln und Nivellieren von
Holzdielenböden, Holzpreßspanplatten (V100) und
Trockenausbauelementen: Spachtelung mit
zementärer Holzbodenausgleichsmasse, elastisch
und faserverstärkt.
Menge: 300,000 Stck

**2.4.60 Zusätzliche Spachtelung als Zulage**
Zusätzliche Spachtelung als Zulage,
nur auf Anweisung der örtlichen Bauleitung zusätzliche
Spachtelung als Zulage.
Menge: 150,000 m²

#### Abschnitt 2.5 Bodenbelagsarbeitennach DIN 18365

**2.5.10 Linolium- Bodenbelag in Bahnen (Podest)**
Linolium- Bodenbelag in Bahnen (Podest),
einschichtig, durchgehend marmoriert,
richtungsorientiert, ohne Träger, Oberfläche PU-
vergütet Dicke: 2,5 mm, liefern, passend zuschneiden
und auf ganzflächig gespachtelten Untergrund
vollflächig mit einem lösungsmittelfreien
Dispersionskleber nach Herstellervorschrift
verkleben.

Farbe nach Wahl des AG.
Menge: 150,000 m²

**2.5.20 Linolium-Bodenbelag in Bahnen (Stufen ca. 1,00m Breit)**
Linolium-Bodenbelag in Bahnen (Stufen ca. 1,00m Breit),
einschichtig, durchgehend marmoriert,
richtungsorientiert, ohne Träger, Oberfläche PU-
vergütet, Dicke: 2,5 mm, liefern, passend zuschneiden
und auf ganzflächig gespachtelten Untergrund
vollflächig mit einem lösungsmittelfreien
Dispersionskleber nach Herstellervorschrift
verkleben.
Farbe nach Wahl des AG.
Menge: 300,000 Stck

**2.5.30 Fugen fräsen und verschweißen**
Fugen fräsen und verschweißen,
Verschweißen und Fräsen der Fugen von PVC- Platten
oder -Bahnen, ohne Träger, mit belagkonformer
Schweißschnur, Durchmesser: 4 mm, Farbton nach
Wahl des AG, dem Bodenbelag angepasst.
Menge: 150,000 m²

**2.5.40 Dauerelastische Fugen herstellen**
Dauerelastische Fugen herstellen,
als Anschluss an Beläge aus Stein, Türen u. a.
herstellen.
Menge: 300,000 m

**2.5.50 Holzviertelstäbe 14x14 mm stark**
Holzviertelstäbe 14x14 mm stark, lackiert,
liefern und mit Gehrung schneiden und anbringen,
Farbe nach Wahl des AG.
Menge: 250,000 m

**2.5.60 Alu-Treppenkantenprofil erneuern 1,00m**
Alu-Treppenkantenprofil erneuern 1,00m,
altes, schadhaftes Treppenkantenprofil entfernen und
neues Treppenkantenprofil liefern und fachgerecht
anbringen, einschl. der erforderlichen Vor- und
Nebenleistungen, die Stufenkante ist vorher mit einem
verzinktem Reparaturwinkel zu begradigen. Farbe
nach Wahl des AG, den Schutt zur Kippe fahren
einschl. Kippgebühren und Entsorgungskosten.
Menge: 300,000 Stck

#### Abschnitt 2.6 Durchfahrt/Durchgang

**2.6.10 Gerüst**
*** Pauschalposition
Bewegliches Gerüst für die Anstricharbeiten in der
Durchfahrt/Durchgang
Menge: 1,000 psch

**2.6.20 Deckenflächen Boden abdecken**
*** Pauschalposition
Alle Flächen der Böden mit starkem Abdeckpapier, 2
fach, oder mit Filzpappe schützen.
ca. 120m²

Alle anderen Bauteile, wie Türen, Fenster, Geländer
usw. sind vor Verunreinigungen ebenfalls zu schützen.
Der Preis gilt Pauschal für jeweils ein Geschoß.
Menge: 1,000 psch

**2.6.30 Decken, Wandflächen ausspachteln**
Deckenflächen, Wandflächen kleine Unebenheiten
ausspachteln und glätten
Menge: 150,000 m²

**2.6.40 Durchgangsdecke streichen**
Durchgangsdecke grundieren, deckend hell mit
Dispersionsfrabe streichen
Farbton nach Angabe der Bauleitung
Menge: 40,000 m²

**2.6.50 Wände und Paneelflächen**
Wände und Paneelflächen inkl. Paneelleisten,
grundieren, falls notwendig isolieren,
deckend hell mit Dispersionsfarbe im Farbton
nach Wahl des AG streichen
und die Paneelleisten mit Latex nach Wahl des AG
streichen
Menge: 110,000 m²

**2.6.60 Zulagen für mittel getönte Ausführung**
Zulagen für mittel getönte Ausführung
Fabton nach Angabe des Auftraggebers
Menge: 40,000 m²

**2.6.70 Holzfußleisten**
Holzfußleisten,
reinigen anschleifen, vorstreichen und lackieren.
Menge: 30,000 m

**2.6.80 Flügeltüren Eingangs- und Hoftür**
Türflächen
den vorhandenen Altanstrich auf Haft- und Tragfähigkeit
überprüfen.
Ein nicht haft- und tragfahiger Altanstrich ist
vollständig zu entfernen

Zweiseitig reinigen, vorstreichen und lackieren

Farbton (dunkel getönte Ausführung)
nach Wahl des AG streichen

Sämtliche Arbeiten wie das Entfernen von Altanstrichen,
das Schleifen und
Spachteln von Holzflächen und notwendige zusätzliche
Grundier-, Zwischen-
und Schlussansriche sind in den Einheitspreis
einzukalkulieren
Menge: 60,000 m²

#### Abschnitt 2.7 Stundenlohnarbeiten Facharbeiter

**2.7.10 zus. Stundenlohnarbeiten**
für unvorhersahbare Leistungen
Menge: 10,000 Std
